# Malerarbeiten
Angebotsaufforderung (GAEB 90, DA83)
Währung: EUR

## Malerarbeiten
Datum: 02.04.24

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) Besondere technische Vorschriften

1. Algemeines

Für Angebot, Lieferung, Ausführung und Abrechnung
gelten neben dem Leistungsverzeichnis:
- Die neusten DIN-Normen, VDE- und VDI-Richtlinien,
- die Flachdachrichtlinien,
- die Vorschriften der zuständigen Behörden (z. B.
Bauaufsicht, Gewerbeaufsicht, Brandverhütung,
  TÜV, Bau-Berufsgenossenschaften und
Versorgungsbetriebe),
- die Bestimmungen der Gerüstbauordnung.

2. Ausführung

Die Arbeiten werden an bewohnten Häusern  ausgeführt.
Während der Ausführung hat der Auftragnehmer allen, an
der Sanierung tätigen Handwerkern genügend Zeit für die
Fertigstellung anderer Arbeiten zu lassen.
Die Sicherung der Verkehrs-, Versorgungs- und
Entsorgungsanlagen im Bereich des Baugländes, sowie die
Durchführung der erforderlichen Maßnahmen der
verkehrspolizeilichen Sicherung übernimmt der
Auftragnehmer. Für Straßen- und Bürgersteigabsperrungen
sind die Genehmigungen vom Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppenhäusern
und auf Verkehrsflächen gelagert werden.

3. In den Einheitspreisen sind enthalten:

- Die Schuttrabfuhr einschl. Kippgebühre in allen
Positionen,
- die rechtzeitige Benachrichtigung der Wohnungsinhaber
über den beabsichtigten Beginn der Arbeiten,
- die Rückerstattung der Kosten für Wasser-und
Stromentnahme, falls vom Wohnungsinhaber gefordert.
- die Verpflichtung des Aufragnehmers, andere
Gebäudeschäden, die bei Ausführung seiner Leistung
  bekannt werden, unverzüglich  dem zuständigen
Bauleiter zu melden.
- sämtliche Lieferungen und Leistungen, die zur
sachgemäßen Herstellung der Arbeiten erforderlich

sind, wie z. B. Fahrt- und Transportkosten,
Standgebühren, Behördengebühren, Persönliche
Schutzausrüstung und dergleichen.
- Erforderliche Gerüste bis zu einer Höhe der
Arbeitsbühne von 2,00 m über Flur und Schutzgerüste
gemäß
  den Unfallverhütungsvorschriften, soweit kein
Arbeitsgerüstbauseits gestellt wird, die Mitbenutzung
der
  Gerüste ist allen mit Reparaturarbeiten beschäftigten
Firmen kostenlos zu gestatten.
- tägliches Säubern der Arbeitsstelle bei
Arbeitsschluss Bauschutt darf grundsätzlich nicht im
Gebäude
  gelagert werden.
- das Schützen der Bodenflächen und angrenzenden
Bauteile,
- das Schließen der Befestigungspunkte mit einer
Plastikkappe im Farbton der Fassade.

Können Gerüste wegen der baulichen Gegebenheit nicht
entsprechend der Regelausführung  nach DIN 4420
"Arbeits- und Schutzgerüste" bzw. Zulassungsbescheid
erstellt werde, ist eine statische Berechnung für die
Gerüste kostenlos zu erbringen.

Das Auf- und Abbauen von Gerüsten, deren Belagebenen
mehr als 2,00 m über Gelände oder Fußboden liegen,
gehören als Nebenleistungen zu den vertraglichen
Leistungen. Es werden nur die Gebäudemaße  aufgemessen
und bezahlt, siehe VOB,  Anhang 1, DIN 18 451.

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

DIN VDE 0100 Elektroinstallationen

UVV Unfallverhütungsvorschriften

Landesbauordnung Hamburg

Im Zuge der Gerüstarbeiten sind sämtliche
Dokumentationen (z.B. Aufbau- und Verwendungsanleitung,
Statikberechnungen bei Abweichungen von der
Regelausführung, Prüfprotokolle der Gerüstfreigabe)
anzufertigen und auf Verlangen dem AG vorzulegen.

Hier sind die Vorgaben des Herstellers, bei der Auswahl
der Untergrundsmaterialien zu beachten und einzuhalten,
dies gilt auch für die Verlegerichtlinen des
Herstellers.

Für Ausführung und Anwendung gelten die neuesten
technischen Richtlinien und Herstellervorschriften.

Bei Leistungen die nach Fertigstellung nicht mehr
sichtbar bzw. prüfbar sind, ist durch den AN eine
Fotodokumentation den Abrechnungsunterlagen
unaufgefordert beizulegen.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

Einsatz von Arbeits- und Schutzgerüsten (ASG):
Die nachstehend beschriebenen Hinweise beziehen sich
nur auf Leistungen, die aus Gründen des Arbeits- und
Gesundheitsschutzes für die ordnungsgemäße und fachlich
einwandfreie Ausführung der Arbeiten notwendig sind.
Sie korrespondieren mit den in der Vergabe- und
Vertragsordnung für Bauleistungen (VOB) enthaltenen
Normen, der DIN 18299 Allgemeine Regelungen für
Bauarbeiten jeder Art sowie den einschlägigen
Vertragsnormen und insbesondere der DIN 18451
"Gerüstarbeiten".

Die erforderliche Last- und Breitenklasse des ASG ist
bezogen auf die auszuführenden Arbeiten entsprechend zu
berücksichtigen.

Beim Einsatz von ASG sind die zum Zeitpunkt der
Beauftragung gültigen Gesetze, Normen und Verordnungen
sowie die anerkannten Regeln der Technik zu beachten.

Insbesondere sind folgende Vorschriften unter
Berücksichtigung des Einsatzzweckes zu beachten:
DIN 4420 Teil 1: Schutzgerüste (Fanggerüste,
Dachfanggerüste, Schutzdächer),
DIN 4420 Teil 3: Stahlrohrkupplungsgerüst
(Auslegergerüst, Konsolgerüst, Hängegerüst),
DIN EN 12810 Fassadengerüst aus vorgefertigten
Bauteilen,
DIN EN 12811 Arbeitsgerüst (temporäre Konstruktion für
Bauwerke),
Betriebssicherheitsverordnung (BetrSichV) mit den
zugehörigen Technischen Regeln für Betriebssicherheit
(TRBS),
Berufsgenossenschaftliche Informationen, z. B. BGR 179,
BGI 663,
DIN EN 1263-1 Schutznetze (Sicherheitsnetze),
sicherheitstechnische Anforderungen, Prüfverfahren.

Beim Einsatz von Schutznetzen ist insbesondere
folgendes zu beachten:
Maschenweite max. 100 mm,
begrenzt haltbar. Siehe auch Prüfetikett max. 3-5 Jahre
je nach Hersteller,
nur zugelassene Befestigungsmittel verwenden. Keine
Kabelbinder oder
Masche für Masche an der Tragkonstruktion befestigen
respektive das Gerüstrohr durch die Maschen ziehen.
Die nachfolgend beschriebenen Leistungen gelten als
vertragliche Nebenleistung und werden nicht separat
vergütet.
Sämtliche Dokumentationen z. B. Aufbau- und
Verwendungsanleitung, statische Berechnungen bei
Abweichungen von der Regelausführung und Prüfprotokolle
der Gerüstfreigabe sind anzufertigen und auf Verlangen
dem AG vorzulegen.

Zur Vermeidung von Absturzgefahren an hochgelegenen
Arbeitsplätzen auf ASG weisen wir ausdrücklich darauf
hin, dass bei
umfangreichem Materialtransport,
Aufstiegshöhen im ASG von mehr als 10 Metern,
Ausführung von umfangreichen Arbeiten wie z. B. WDVS,
Dachsanierungen usw.,
Aufzüge, Transportbühnen oder Treppen zu verwenden
sind. In diesen Fällen sind innenliegende Leitergänge
grundsätzlich nicht einzusetzen.

Gemeinsame Ortsbesichtigungen finden nicht statt.
Der Bieter hat sich selbst, vor Angebotsabgabe, an der
Baustelle hinreichend zu innformieren.
Bedenken  gegen die vorgesehene Ausführung sind vor
Angebotsabgabe geltend zu machen.

Arbeitsbeginn: schnellstens - Juli 2024
Fertigstellung:  schnellstens - August 2024

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Sonstiges
---------------

Alle Leistungen umfassen auch die Lieferung der
dazugehörigen Stoffe und Bauteile einschl. Abladen und
Lagern auf der Baustelle, wenn in der
Leistungsbeschreibung nichts anderes vorgeschrieben
ist.

Die Anlieferung sämtlicher zur Ausführung kommenden
Stoffe muss in der Originalverpakung erfolgen

Es sind die Richtlinien des Werkstoffherstellers zu
berücksichtigen. Bei Systemaufbauten dürfen nur die
Stoffe
eines Herstellers verwendet werden

Wiederaufbereitete (Recycling-) Stoffe sind von der
Verwendung ausdrücklich ausgeschlossen.

Flächen mit Abläufen, insbesondere
Kellerausgangstreppen sind ständig von anfallendem
Schutt vollständig freizuhalten, so daß das anfallende
Tagwasser sicher abfliesen kann.

Ebenso sind die Regenstandrohre dauerhaft abzudecken,
so daß es hier zu keiner Verstopfung der Grundleitung
kommen kann.

### Bereich 01 Treppenhaus

#### Abschnitt 01.01 Baustelleneinrichtung Abdeckarbeiten

**01.01.0010 Baustelleneinrichtung**
Einrichten der Baustelle, Vorhaltung von
Arbeitsgerüsten und Werkzeug
Menge: 1,000 psch

**01.01.0011 Wand- und Bodenflächen mit Folie schützen**
Abdeckfolie liefern und Wand- und Bodenflächen,
Treppen, Fenster
etc. abdecken und vor Verschmutzung schützen.
Eventuelle Abklebearbeiten sind in den Preis
einzukalkulieren. Nach Abschluss der Arbeiten das
Abdeckmaterial aufnehmen und
entsorgen.
Menge: 400,000 qm

**01.01.0012 Flächen mit Filzpappe schützen**
Filzpappe liefern und Bodenflächen abdecken und vor
Verschmutzung schützen. Eventuelle Abklebearbeiten
sind in den Preis einzukalkulieren. Nach Abschluss der
Arbeiten das Abdeckmaterial aufnehmen und entsorgen.
Menge: 100,000 qm

#### Abschnitt 01.02 Sauerkrautplatten

**01.02.0010 Kratz- und Pressspachteln**
Deckenflächen kratzspachteln und vollflächig mit einer
geeigneten Leichtarmierungsmörtel einmalig nach
Herstellervorschrift
spachteln und anschliessend glätten einschl.
Grundierung.
Das entfernen vorhandener Dübel, Nägel, Haken,
Schrauben
oder sonstige Befestigungsmittel ist in den
Einheitspreis einzukalkulieren.
Menge: 190,000 qm

**01.02.0020 Anputzleisten**
Anputzleisten umlaufend der einzelnen Flächen
Menge: 250,000 lfm

**01.02.0030 Armierung**
Einbau eines Leichtarmierungsmörtel inkl.
Armierungsgewebe
im Dünnbettverfahren.
Menge: 190,000 qm

**01.02.0040 Feinputz**
gesamte Fläche einmalig mit einem Feinputz
versehen und abschürzen.
Menge: 190,000 qm

**01.02.0050 Egalisationsanstrich**
gesamte Fläche einmalig mit einer
Dispersionssilikatfarbe
in weiß oder leicht gebrochen streichen.
Menge: 190,000 qm

**01.02.0060 Treppenhauswangen**
sämtliche Hellgrau abgesetzen Wandflächen
wie vorhanden mit einer Reinacrylatfarbe in
mittelgrau streichen.
Menge: 1,000 psch

#### Abschnitt 01.03 Zwischenflur (Wandlächen)

**01.03.0005 Flächen pigmentiert grundieren**
Wandflächen auf vorbereitetem Untergrund mit weiss
pigmentierter Grundierung als Sauberkeitsanstrich
gleichmässig
beschichten.

Brillux Haftgrund ELF 3720 oder gleichwertig
Menge: 440,000 qm

**01.03.0010 Flächen fleckspachteln**
Wand- oder Deckenflächen nach Erfordernis mit einer
geeigneten Spachtelmasse nach Herstellervorschrift
fleckspachteln und anschliessend glätten einschl.
Grundierung.
Bei der Fleckspachtelung sind 25% der abzurechnenden
Fläche zu spachteln.
Das entfernen vorhandener Dübel, Nägel, Haken,
Schrauben
oder sonstige Befestigungsmittel ist in den
Einheitspreis einzukalkulieren.

Handspachtel 1882 oder gleichwertig

Lacryl Tiefgrund ELF 595 oder gleichwertig
Menge: 440,000 qm

**01.03.0020 Flächen m. Latexfarbe streichen**
Wandflächen auf vorbereitetem Untergrund
zweimal mit scheuerbeständiger
Innenwand-Dispersion, seidenglänzend,
deckend streichen.

Latexfarbe ELF 992, oder gleichwertig

Nassabriebbeständigkeitsklasse 1

Farbton: weiss oder hellgetönt
Menge: 440,000 qm

**01.03.0030 Anstrich Farbton -mittel getönt- als Zulage**
Als Zulage:

Mittel getönte Anstriche der
Nassabriebbeständigkeitsklasse 1,2 und 3
deckend auf Decken- oder Wandflächen ausführen.

Farbton: nach Angabe der Bauleitung
Menge: 440,000 qm

#### Abschnitt 01.04 Lackierarbeiten

**01.04.0010 Hauseingangs- und Zwischentüren**
Metall - Türen, innen, wie folgt behandeln:
Den vorhandenen Altanstrich auf Haft- und Tragfähigkeit
überprüfen. Ein nicht haft- und tragfähiger Altanstrich
ist
vollständig, wenn erforderlich auch ganzflächig, nach
Art des
Bieters zu entfernen. Flächen sind zu reinigen,
gründlich zu entrosten und aufzurauhen.Vorhandene
Übergänge
zur Altbeschichtung sind beizuschleifen und
beizuspachteln. Freigelegte Flächen sind mit
Korrosionsschutz zu
grundieren.

Lackierarbeiten wie folgt:
1 Zwischenbeschichtung mit Hydro-PU-Tec Vorlack 2020
oder Lacryl Allgrund 246
oder gleichwertig

1-2 Schlussbeschichtungen mit Hydro-PU-Tec
Seidenmattlack 2088
oder gleichwertig

einschl. aller Nebenarbeiten

Farbton: nach Angabe der Bauleitung

Sämtliche Arbeiten wie das Entfernen von Altanstrichen,
das Schleifen und Spachteln von Metallflächen und
notwendige zusätzliche Grundier-, Zwischen- und
Schlussanstriche sind in den Einheitspreis
einzukalkulieren.
Menge: 110,980 qm

**01.04.0020 Fahrstuhltüren lackieren**
Den vorhandenen Altanstrich auf Haft- und Tragfähigkeit
überprüfen. Ein nicht haft- und tragfähiger Altanstrich
ist
vollständig, wenn erforderlich auch ganzflächig, nach
Art des
Bieters zu entfernen. Flächen sind zu reinigen,
gründlich zu entrosten und aufzurauhen.Vorhandene
Übergänge
zur Altbeschichtung sind beizuschleifen und
beizuspachteln. Freigelegte Flächen sind mit
Korrosionsschutz zu
grundieren.

Lackierarbeiten wie folgt:
1 Zwischenbeschichtung mit Hydro-PU-Tec Vorlack 2020
oder Lacryl Allgrund 246
oder gleichwertig

1-2 Schlussbeschichtungen mit Hydro-PU-Tec
Seidenmattlack 2088
oder gleichwertig

einschl. aller Nebenarbeiten

Farbton: nach Angabe der Bauleitung

Sämtliche Arbeiten wie das Entfernen von Altanstrichen,
das Schleifen und Spachteln von Metallflächen und
notwendige zusätzliche Grundier-, Zwischen- und
Schlussanstriche sind in den Einheitspreis
einzukalkulieren.
Menge: 9,000 Stck

**01.04.0030 Metall - Zargen lackieren**
Metall - Zargen, innenseitig, bis b= 0,30 m wie folgt
behandeln:

Den vorhandenen Altanstrich auf Haft- und Tragfähigkeit
überprüfen. Ein nicht haft- und tragfähiger Altanstrich
ist
vollständig, wenn erforderlich auch ganzflächig, nach
Art des
Bieters zu entfernen. Flächen sind zu reinigen,
gründlich zu entrosten und aufzurauhen.Vorhandene
Übergänge
zur Altbeschichtung sind beizuschleifen und
beizuspachteln. Freigelegte Flächen sind mit
Korrosionsschutz zu
grundieren.

Lackierarbeiten wie folgt:
1 Zwischenbeschichtung mit Hydro-PU-Tec Vorlack 2020
oder Lacryl Allgrund 246
oder gleichwertig

1-2 Schlussbeschichtungen mit Hydro-PU-Tec
Seidenmattlack 2088
oder gleichwertig

einschl. aller Nebenarbeiten

Farbton: nach Angabe der Bauleitung

Sämtliche Arbeiten wie das Entfernen von Altanstrichen,
das Schleifen und Spachteln von Metallflächen und
notwendige zusätzliche Grundier-, Zwischen- und
Schlussanstriche sind in den Einheitspreis
einzukalkulieren.
Menge: 260,000 lfm

**01.04.0040 Holzfenster lackieren**
Holzflächen innen wie folgt behandeln:

Den vorhandenen Altanstrich auf Haft- und Tragfähigkeit
überprüfen. Ein nicht haft- und tragfähiger Altanstrich
ist
vollständig, wenn erforderlich auch ganzflächig, nach
Art des
Bieters zu entfernen. Flächen sind zu reinigen,
anzulaugen und aufzurauhen.
Vorhandene Übergänge zur Altbeschichtung sind
beizuschleifen und beizuspachteln. Freigelegte Flächen
sind
zu grundieren. Fugen, Löcher und
Risse sind mit Holzspachtel auszuspachteln.

Vorhandene Eisenteile sind zu entrosten und mit
Korrosionsschutz zu grundieren.
Lackierarbeiten wie folgt:

1 Zwischenbeschichtung mit Hydro-PU-Tec Vorlack 2020
oder Lacryl Allgrund 246
oder gleichwertig

1-2 Schlussbeschichtungen mit Hydro-PU-Tec
Seidenmattlack 2088
oder gleichwertig

einschl. aller Nebenarbeiten

Farbton: nach Angabe der Bauleitung

Sämtliche Arbeiten wie das Entfernen von Altanstrichen,
das Schleifen und Spachteln von Holzflächen und
notwendige zusätzliche Grundier-, Zwischen- und
Schlussanstriche sind in den Einheitspreis
einzukalkulieren.
Menge: 440,000 qm

#### Abschnitt 01.05 Zusäztzliche Arbeiten

**01.05.0010 Risse bearbeiten**
Risse in Putzflächen aufweiten, säubern, fachgerecht
mit elastischer Verfugmasse verfüllen, spachteln und
nach Herstellervorschrift mit einem Elastikgewebe
armieren.
Menge: 25,000 lfm

**01.05.0020 Wasserflecken isolieren**
Durchgeschlagene Feuchtigkeitsstellen, an Deckenoder
Wandflächen, mit einem Isolieranstrich, nach
Angabe des Herstellers, behandeln.

Isogrund 924, wasserverdünnbar oder gleichwertig

Farbton: weiss
Menge: 25,000 qm

**01.05.0030 Facharbeiterstunden**
Ausführung gem. Stundenzettel
Menge: 24,000 Std.

**01.05.0040 Materialanteil zur Vorposition**
Holzflächen innen wie folgt behandeln:

Den vorhandenen Altanstrich auf Haft- und Tragfähigkeit
überprüfen. Ein nicht haft- und tragfähiger Altanstrich
ist
vollständig, wenn erforderlich auch ganzflächig, nach
Art des
Bieters zu entfernen. Flächen sind zu reinigen,
anzulaugen und aufzurauhen.
Vorhandene Übergänge zur Altbeschichtung sind
beizuschleifen und beizuspachteln. Freigelegte Flächen
sind
zu grundieren. Fugen, Löcher und
Risse sind mit Holzspachtel auszuspachteln.

Vorhandene Eisenteile sind zu entrosten und mit
Korrosionsschutz zu grundieren.
Lackierarbeiten wie folgt:

1 Zwischenbeschichtung mit Hydro-PU-Tec Vorlack 2020
oder Lacryl Allgrund 246
oder gleichwertig

1-2 Schlussbeschichtungen mit Hydro-PU-Tec
Seidenmattlack 2088
oder gleichwertig

einschl. aller Nebenarbeiten

Farbton: nach Angabe der Bauleitung

Sämtliche Arbeiten wie das Entfernen von Altanstrichen,
das Schleifen und Spachteln von Holzflächen und
notwendige zusätzliche Grundier-, Zwischen- und
Schlussanstriche sind in den Einheitspreis
einzukalkulieren.
Menge: 20,000 %
